# Techowbrücke
Angebotsaufforderung (GAEB DA XML 3.3, DA83)
Projekt: 26-001
Währung: EUR
Erstellt mit: GXML Toolbox V3.3 R20230829, iTWO_64 V25.0.364, 10.06.2026

## 001 Techowbrücke
Datum: 10.06.2026

### Bereich 1 Leistungen für die Stromnetz Berlin GmbH

#### Abschnitt 1.1 Rohrdurchfüchrung

*Hinweis: Hinweis*
Die Hüllrohre mit Vierstegdichtung sowie Multiboxe werden von der Stromnetz Berlin GmbH  beigestellt.
Der Bereitstellungstermin ist rechzeitig mit dem Auftraggeber abzustimmen.
Die hierfür erforderlichen Aufwendungen für Abholung, Abladen, Lagern und innerbetrieblichen Transport im Baustellenbereich sind in die Kalkulation einzubeziehen

**1.1.10 Multiboxen einbauen**
Multiboxen in den Kammerwänden liefern und einbauen.
Für den Anschluss/ die Durchführung von PEHD-Rohren mit dem Innendurchmessere 140 mm.
Anschlusstechnik Multibox Rollringtechnik, schalungsbündiges Einbauteil mit geprüfter (MPA-geprüfter) für den Längswasserschutz (Vierstegdichtung je Einzelrohr) bis 2,5 bar. und Schubverzahnung für den sicheren Einbau in Betonkörper.
Einbau schräg oder gerade nach Wahl des AN.
Bei Schrägeinbau sind entsprechend vor dem Betonverguss Styroporblöcke für das Füllen der Zwischenräume zu verwenden.
Die Multibox ist aus PVC - PP - KG oder KG 2000 je nach Bedarf zu fertigen.
Typ Multibox Variotec oder gleichwertig
Reihe 1: 1 x 6 für Rohre DN 145
Reihe 2: 1 x 6 für Rohre DN 145
b =1325
h =545
t = 1000
Schräglage und Bauwerkssprünge sind zu beachten.
Alle Maße sind vor der Fertigung am Bauwerk zu prüfen.
Alle für den Einbau sonstigen Materialien und Hilfsmittel (Verfüllmaterial etc.) sind in der Kalkulation als Bestandteil zu berücksichtigen.
Menge: 2,000 Stck

#### Abschnitt 1.2 Rohrhalterung für Kabelschutzrohrtrasse

**1.2.10 Ankerschiene einbauen**
Einbau der Ankerschienen für die Kabelschutzrohrtrasse gemäß Ausführungsplanung.
Zeichnungsnummer TNP-KU 6.815.0
Ankerschiene Typ: HTA-CE 40/22 P
Werkstoff: A4 / Edelstahl
Länge bis 1.500 mm
Die Ankerschienen sind lage- und höhengerecht einzubauen und fachgerecht zu fixieren.
Menge: 30,000 Stck

**1.2.20 Rohrhalterung montieren**
Herstellen und Montieren der Rohrhalterungen für die Kabelschutzrohrtrasse entsprechend Ausführungsplanung
Zeichnungsnummer.TNP-KU 6.815.0
Ausführung für:
12 Stück Kabelschutzrohre PVC Ø140 x 6,7 mm
Anordnung: 2 Lagen mit je 6 Rohren
Die Montage umfasst sämtliche erforderlichen Materialien:
Gewindestangen
Verschraubungen
Abstandhalter
Halteprofile
Verbindungsmittel
PVC-Trennelemente
Die Rohrhalterungen sind entsprechend den örtlichen Gegebenheiten vor Ort anzupassen.
Menge: 30,000 Stck

**1.2.30 Längsaussteifung**
Herstellen und Montieren der Längsaussteifung für die Kabelschutzrohrtrasse entsprechend Ausführungsplanung
Zeichnungsnummer.TNP-KU 6.815.0
Ausführung in den Achsen: 5 bis 7, 13 bis 15, 16 bis 18 und 24 bis 26.
Die Montage umfasst sämtliche erforderlichen Materialien:
Längsaussteifung besteht aus:
2 Stück Flachstahl FL 50x8x200 mit notwendigen Bohrungen
4 Stück Flachstahl FL 50x8x145 mit nowendigen Bohrungen
4 Winkel L 50 x 8 mm, Längs bis 2.040 mm.
8 Sechskantschrauben, M16x60 mm, DIN 933 / ISO 4017
16 Sechskantmutter, M 16, DIN 934 / ISO 4032
8 Unterlegscheiben, M 16, DIN 125 / ISO 7089
Material A4
Menge: 4,000 Stck

#### Abschnitt 1.3 Kabelschutzrohre

*Hinweis: Hinweis Materialbeistellung*
Die PVC-Rohre, Rohrbögen, Überschiebmuffen, Klebemittel
sowie Ziehschnur werden von der Stromnetz Berlin GmbH
beigestellt.
Der Bereitstellungstermin ist 8 Wochen vorher anzukündigen.
Die Projektleiterin ist zu Informieren:
B. Boldt
Tel.: 015 11565 7007
E-Mail: betuel.boldt@stromnetz-berlin.de

Die Materialien sind im Logistik-Center abzuholen.
Adresse:
Rhenus AG Co. KG
Berliner Str. 8
16727 Velten

Die hierfür erforderlichen Aufwendungen sind in der
Kalkulation zu berücksichtigen. Das Abladen, Lagern und
Transportieren der Stromnetz Berlin-Materialien im
Baustellenbereich hat der Unternehmer durchzuführen.
Restmaterialien (Abschnitte von Kunststoffrohren,
Verpackungen u. a.) sind durch den Unternehmer einer
Verwertung zuzuführen, wiederverwendbare Materialien
sind nach vorheriger Anmeldung bei der Vattenfall
Bauleitung ins Logistik-Center zurückzuliefern."

**1.3.10 Einbau Kabelschutzrohre**
Einbau von Kabelschutzrohren in die montierten Rohrhalterungen.
Rohrtyp: PVC Ø140 x 6,7 mm
Anzahl: 12 Stück
Die Rohre müssen rechtwinklig geschnitten, entgratet und gereinigt eingebaut werden.
Muffenverbindungen dürfen sich nicht in Halterungen befinden.
Mindestabstand Muffe zur Halterung: 20 cm
Menge: 601,200 m

**1.3.20 Dehnungsausgleich**
Einbau von Dehnungsausgleichen mittels Überschiebmuffe.
Typ: Überschiebmuffe Ø153 x 6,0 PVC
Länge: 500 mm
Dehnweg: ±55 mm
Je Rohr 3 Stück, lagenweise versetzt anordnen.-18
Menge: 36,000 Stck

**1.3.30 Einbau Hateflex-Spiralschlauch**
Einbau Hateflex-Spiralschlauch gemäß Detailplanung.
Zeichnungsnummer TNP-KU 6.815.0
Achse A Länge bis ca. 4,45 m
Acbse b Länge bis ca. 4,28 m
Menge: 105,000 m

#### Abschnitt 1.4 Bestandsdokumentation

**1.4.10 Bestandsdokumentation erstellen**
*** Pauschalposition
Bestandsdokumentation bestätigen
Wird die Errrichtung übereinstimmend mit der vorliegenden Planung
Zeichnungen TNP-KU 6.815.0 ausgeführt, ist ein Zeichnungsoriginal an AN zu bestätigen und in 2-facher Ausfertigung auf Papier sowie digital im pdf.-Format zu übergeben.
Menge: 1,000 psch

#### Abschnitt 1.5 Rohrinspektion Trasse

*Hinweis: Hinweis Rohrinspektion*
Die Rohrinspektionen erfolgen nur für die im
Brückenüberbau und in den Widerlagerwänden eingebauten
Kabelschutzrohre. Die notwendige bauzeitliche
Unterbrechung der Ausführung für die Durchführung der
Rohrinspektion ist bei der Kalkulation der Position zu
berücksichtigen

**1.5.20 An- und Abfahrt TV-Wagen**
*** Pauschalposition
An- und Abfahrt eines TV-Inspektionswagens zur Durchführung von optischen Inspektionen an Kabelschutzrohren.Der TV-Wagen ist mit sämtlicher erforderlicher Ausrüstung ausgestattet, insbesondere mit Kamerasystem, Beleuchtungseinrichtung, Aufzeichnungs- und Dokumentationstechnik. Die Leistung umfasst die An- und Abfahrt zur Baustelle, das Bereitstellen der Inspektionstechnik sowie alle erforderlichen Nebenarbeiten zur Durchführung der Kamerabefahrung. Die Abrechnung erfolgt zum Nachweis einmal je ganztägigem Einsatztag.
Menge: 1,000 psch

**1.5.30 Rohrinspektion Trasse**
*** Pauschalposition
Rohrinspektion der Trasse
Durchführen einer digitalen
TV-Kabelschutzrohruntersuchung.
Anzahl der Rohre: 12 (6 pro Reihe)
Zu protokollieren sind:
- die Stationierung der Muffenverbindungen
- 360° Umschwenk der Muffenverbindung
- Muffenspaltvermessung (zulässig sind 00-20 mm
Differenz in einer 190 mm Steckmuffe).
Anfertigung einer Digitaldokumentation (CD/DVD)
Abrechnung nach Länge (m) der durchgeführten
Video-Rohrinspektione
Menge: 1,000 psch
